# Fontanest 12-15, Lichtenrader Str 60-62, Mahlower Str 12-21a
Angebotsaufforderung (GAEB DA XML 3.2, DA83)
Projekt: 017272
Währung: EUR
Erstellt mit: GXML Toolbox V3.3 R20230829, iTWO_64 V24.0.454, 07.10.2026

## 02_232_2 WDVS und Balkone (U)
Datum: 07.10.2026

*Hinweis: Bauvorhaben*
BAUVORHABEN:Fontanestr. 14–15 / Lichtenrader Str.
  60–62 / Mahlower Str. 17–21a
  12049 Berlin

GEWERK:  WDVS
Angaben zum Bauwerk
Mehrfamilienhäuser, Baujahr um 1928
Ausführungsort: Innenhöfe

Ausführungszeitraum: 22.02.2027 bis 20.12.2027
Bauleiter: Herr Jäger

*Hinweis: Fotos*
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*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 01 WDVS und Balkone (U)

#### Abschnitt 01.01 Baustelleneinrichtung

**01.01.0010 Baustelle einrichten**
Liefern, vorhalten und wieder entfernen aller zur
Ausführung der Arbeiten benötigten Geräte und Werkzeuge.
Menge: 1,000 pau

**01.01.0020 Baustellen WC**
Aufstellen und wieder
Entfernen eines
Chemikalienklosetts mit
Waschgelegenheit nach
Vorschrift der Arbeitsstättenverordnung
Vorhaltezeit: gesondert
(Der Nutzung durch andere Gewerke wird gestattet.)
Menge: 4,000 Stk

**01.01.0030 Vorhalten WC (44W)**
Baustellen WC vorhalten
1 Stück / Woche
Menge: 88,000 StWo

**01.01.0040 Bauwasseranschluss**
Bauwasseranschluss  herstellen/vorhalten/demontieren
inkl. Wasseruhr (Verbrauch ist nach Fertigstellung der
Bauleitung mitzuteilen).
Menge: 4,000 pau

**01.01.0050 Stellung eines Baustromanschluß**
Baustromanschluß (Baustromverteiler)Beauftragung eines
Elekrofachbetriebes zur Herstellung,Vorhaltung und
Demontage eines für die einzusetzenden Maschinen
geeigneten Stromanschlusses, inkl. wiederkehrender messtechnischer Prüfungder Fehlerstrom-Schutzeinrichtungen
inkl. Stromzähler
(Verbrauch ist nach Fertigstellung der Bauleitung mitzuteilen).
Menge: 4,000 pau

**01.01.0060 Bauzaun außerhalb Verkehrssicherung BE**
Bauzaun auf Anweisung des AG aus Mobilen
Stahlrahmenelementen mit Beleuchtung,
Rundstahlfüllstaben, Stützfüßen aus Beton, inkl.
sämtlicher
Verbindungen, Kupplungen etc. Der Zaun ist
aufzustellen, und nach Abschluss
aller Bauarbeiten wiederabzubauen
Menge: 160,000 m

**01.01.0070 Zulage zur Vor-Pos. (Bauzaun) weiteren Zulage**
Zulage zur Vor-Pos. (Bauzaun) je weitere Woche
(inkl.sichern, regelm. prüfen)
Menge: 3520,000 mWo

#### Abschnitt 01.02 Baustelleneinrichtung öffentliches Straßenland

**01.02.0010 Einholung einer Straßenlandsondernutzung**
Beantragung Straßenlandsondernutzung für die Zeit der Bauausführung (gesamt) bei der Stadt. Inkl. etwaiger Verlängerungen. Die Gebühren werden vom AG übernommen.
Menge: 2,000 paus

**01.02.0020 Einholung einer Verkehrsrechtlichen Anordung**
Beantragung Parkzone am Gebäude / verkehrsrechtliche Anordnung
für die Zeit der Bauausführung (gesamt). Inkl. etwaiger Verlängerungen. Die Kosten der VRA trägt der AN was einzukalkulieren ist.
Menge: 2,000 paus

**01.02.0030 Verkehrszeichenplan**
Erstellung eines genehmigungsfähigen Verkehrszeichenplans in Abstimmung mit den Behörden. Änderung im Zuge des behördlichen Genehmigungsverfahren sind einzukalkulieren. Preis pro Stück genehmigten Verkehrzeichenplan.
Menge: 2,000 Stk

**01.02.0040 Transportkosten**
Transportkosten je Abruf zur
Montage, Umbau und Demontage.
Menge: 6,000 Stk

**01.02.0050 Halteverbotszeichen**
Halteverbotszeichen mit Zusatzzeichen
montieren, vorhalten und Demontage.
Incl. Erstellung der KFZ Negativliste.
(einmalig)
Menge: 4,000 Stk

**01.02.0060 Halteverbotszeichen Miete**
Menge: 88,000 StWo

**01.02.0070 Verkehrszeichen**
Verkehrszeichen, Zusatzzeichen, Baken,
Schrankenbleche montieren, vorhalten und
Demontage.
Menge: 16,000 Stk

**01.02.0080 Verkehrszeichen Miete**
Menge: 352,000 StWo

**01.02.0090 Änderung Halteverbotszeichen**
Änderung der Halteverbotszeichen nach
Erteilung oder Verlängerung inkl. Anfahrt und Material

Abrechnung je Änderungsanfahrt
Menge: 2,000 Stk

**01.02.0100 Warnleuchten**
Menge: 40,000 Stk

**01.02.0110 Warnleuchten Miete**
Menge: 880,000 StWo

**01.02.0120 Warnleuchten Batteriewechsel**
Warnleuchten Batteriewechsel
je Monat (Nachweis)
Menge: 10,000 Stk

**01.02.0130 Schrankenschutzgitter**
Schrankenschutzgitter rot/weiß montieren,
(vorhalten) und Abbau.
Menge: 140,000 m

**01.02.0140 Schrankenschutzgitter Miete**
Menge: 3080,000 mWo

**01.02.0150 Bauzaun / Metallbauzaun**
*** Bedarfsposition ohne GB
Bauzaun / Metallbauzaunmontieren,
(vorhalten) und Abbau.
Menge: 140,000 m

**01.02.0160 Bauzaun / Metallbauzaun Miete**
*** Bedarfsposition ohne GB
Menge: 3080,000 mWo

**01.02.0170 Kontrolle der Baustelleinrichtung**
*** Pauschalposition
Kontrolle der Baustelleinrichtung
Tägliche Sichtkontrolle der Baustellensicherung sowie Baustelleneirichtungsflächen inkl. Ausrichten von Schranken-/Zaunfeldern über die gesamte Vorhaltezeit
(ca. 44 Wochen). Schäden, Verluste, Funktionslosigkeit
oder andere Auffälligkeiten sind der Bauleitung des AG
fotodokumentiert am Folgetag anzuzeigen.
Menge: 1,000 psch

#### Abschnitt 01.03 Fassadenarbeiten

**01.03.0010 Plane und Hartfaserplatten Durchschlagschutz**
Plane und Hartfaserplatten Durchschlagschutz
auf der ersten Gerüstlage und entlang der Fassade
verlegen. Nach Beendigung entfernen / entsorgen.
Menge: 207,000 m

**01.03.0020 Bodenflächen mit Abdeckvlies abdecken**
*** Bedarfsposition ohne GB
Bodenflächen mit Abdeckvlies schützen
und nach Beendigung der Arbeiten entfernen und entsorgen
Menge: 400,000 m2

**01.03.0030 Fensterflächen mit Fensterfolie abkleben**
Fensterflächen mit Fensterfolie(transparent) schützen und nach den Arbeiten entfernen und entsorgen.
Menge: 700,000 m2

**01.03.0040 Fensterstoßschutz mit Hartfaserplatten**
Abdecken und schützen der
Fenster sowie anderer, druckempfindlicher Untergründe im Bereich von Stemmarbeiten, temporär,
mittels Hartfaserplatten, einschließlich umseitiger Abklebung mit entsprechendem Klebeband und
inklusive fachgerechter Entfernung und Entsorgung nach Beendigung der Arbeiten.
Menge: 700,000 m2

**01.03.0050 Rückbau/Sicherung Hoflampen**
Rückbau/Sicherung Hoflampen
-Verlängerung der Leitung und Befestigung der Lampe am Gerüst während der Bauzeit
-Montage der Hoflampenach Abschluss der Bauzeit mit ensprechenden Befestigungsmitteln im / auf WDVS-Fassade
Menge: 11,000 Stk

**01.03.0060 Untergrund auf Tragfähigkeit und Ebenheit Prüfen**
Untergrund für das fachgerechte Befestigen eines WDVS
prüfen. Prüfung ob der Untergrund in seiner Ebenheit der
DIN 18202 (Maßtoleranzen im Hochbau, Tabelle 3)
entspricht. Ergebnisse protokollieren. Prüfung der Ebenheit
Menge: 4150,000 m2

**01.03.0070 Losen Altputz abschlagen**
Fassade auf losen und nicht tragfähigen Putz prüfen und diesen
entfernen und fach gerecht entsorgen

Annahme von ca. 30% der Gesamtfläche
Menge: 1245,000 m2

**01.03.0080 Fassadenfläche neu verputzen**
Putz mit faserhaltigem, spritzbarem,
mineralischem Leicht-Trockenmörtel (nach
DIN 18550 Teil 4) liefern und beiputzen der zuvor
freigelegten Stellen, inkl. erforderlicher Grundierungsgänge.

Ausgleichputz anbringen

Ausgleichputzes mit einem Kalkzementmörtel MG P II nach
DIN 18550 liefern und auftragen inkl. erforderlicher Grundierungsgänge..

Putz mindestens 14 Tage erhärten lassen.

Je nach gewünschter Oberbeschichtung den
Putzmörtel fein abreiben oder leicht aufrauen.
Menge: 1245,000 m2

**01.03.0090 Putz der Fensterlaibungen abschneiden/ abstemmen**
*** Bedarfsposition ohne GB
Putz der Fensterlaibungen zur Aufnahme der Wärmedämmung / Laibungsdämmung abschneiden/ abstemmen
Menge: 1550,000 m

**01.03.0100 Fensterlaibung beiputzen**
*** Bedarfsposition ohne GB
Fensterlaibung zur Aufnahme der Wärmedämmung / Laibungsdämmung beiputzen
Menge: 1550,000 m

**01.03.0110 Bautechnische Risse aufweiten**
Bautechnische Risse fachgerecht U-förmig aufweiten,
 Abmessung: b/t = 1/1 cm. Rißbereich gründlich entstauben.
Menge: 400,000 m

**01.03.0120 Bautechnische Risse verfüllen**
Bautechnische Risse mit plasto-elastischer Spachtelmasse
oberflächenbündig verfüllen und fachgerecht an die
Oberflächenstruktur angleichen.

Nach Herstellervorgaben

Erzeugnis: Brillux / Caparol
o. glw.
Menge: 400,000 m

**01.03.0130 Algen-, Moos-/ Pilzbefall entfernen, außen,**
Vorhandenen Algen-, Moos- und Pilzbefall auf der
Oberfläche vollflächig durch geeignete Maßnahmen
fachgerecht nass entfernen, einschl. der mechanischen Entfernung vonevtl. vorhandenen
Pflanzen- und Saugpollen von Rankgewächsen.
Produktart: Desinfektionsmittel PT 2 (lt. Biozid
verordnung 528/2012/EU) Gereinigte Flächen mit wässriger
 Mikrobiozid-Lösungdurchwaschen.

Nach Herstellervorgaben

Erzeugnis: Brillux / Caparol

o. glw.
Menge: 4150,000 m2

**01.03.0140 Fassade mit Hochdruck reinigen**
Verunreinigungen, Schmutz, Staub, Fett und lose
anhaftende Substanzen vollflächig durch geeignete
Maßnahmen, unter Beachtung der Bestimmungen des
Umweltschutzes, fachgerecht entfernen, einschl.
aller erf. Nebenarbeiten und Schutzmaßnahmen
(Einleitgenhemigung einholen inkl. Gebühren).

Verfahren: Dampf-/Heißwasserstrahlen
 Verunreinigungen entfernen (Dampf-/Heißwasserstrahlen)
Menge: 4150,000 m2

**01.03.0150 Fassade mit Putzgrund grundieren**
Grundbeschichtung mit Spezial-Grundiermittelauf Dispers
ionsbasis, wasserverdünnbar, gefüllt,weiß pigmentiert,
haftvermittelnd, außen und innen einsetzbar.
Farbton:(abgestimmt auf die Schlussbeschichtung)
Nach Herstellervorgaben

Erzeugnis: Brillux / Caparol

o. glw.
Menge: 4150,000 m2

**01.03.0160 Fliesen an Erdgeschoss und Sock abnehmen**
*** Bedarfsposition ohne GB
Abbruch des vorhandenen Fliesen- / Plattenbelages

im Bereich des gesamten Sockels an
- Fassade Innenhof Erdgeschoss bis ca. Höhe 3 m
- Breite bis ca. Höhe 1m

Einschließlich Mörtelbett, D =3 cm, bis auf den tragenden Untergrund.

Das Material wird Eigentum des Auftragnehmers.

Aufbereitung / Entsorgung der Reststoffe gemäß dem Kreislaufwirtschaftsgesetz.

‑
Menge: 200,000 m2

**01.03.0170 Sockelschiene 6 cm fachgerecht anbringen**
Sockelschienen aus stranggepreßtem Aluminium in Trogfor
m mit vorderseitig ausgebildeter Tropfkante als Systema
bschluß mit Montage-Schlagschrauben montieren, einschl.
Sockelschienenverbindern und Eckausbildung.
Für Dämmplattendicke: 60 mm
Länge: 2000 mm
Nach Herstellervorgaben

Erzeugnis: Brillux / Caparol

o. glw.
Menge: 207,000 m

**01.03.0180 Sockelschiene 10 cm fachgerecht anbringen**
*** Bedarfsposition ohne GB
Sockelschienen aus stranggepreßtem Aluminium in Trogfor
m mit vorderseitig ausgebildeter Tropfkante als Systema
bschluß mit Montage-Schlagschrauben montieren, einschl.
Sockelschienenverbindern und Eckausbildung.
Für Dämmplattendicke: 100 mm
Länge: 2000 mm
Nach Herstellervorgaben

Erzeugnis: Brillux / Caparol

o. glw.
Menge: 1,000 m

**01.03.0190 Sockelschiene 12 cm fachgerecht anbringen**
*** Bedarfsposition ohne GB
Sockelschienen aus stranggepreßtem Aluminium in Trogfor
m mit vorderseitig ausgebildeter Tropfkante als Systema
bschluß mit Montage-Schlagschrauben montieren, einschl.
 Sockelschienenverbindern und Eckausbildung.
Für Dämmplattendicke: 120 mm
Länge: 2000 mm
Nach Herstellervorgaben

Erzeugnis: Brillux / Caparol

o. glw.
Menge: 1,000 m

**01.03.0200 Sockelschiene 14 cm fachgerecht anbringen**
*** Bedarfsposition ohne GB
Sockelschienen aus stranggepreßtem Aluminium in Trogfor
m mit vorderseitig ausgebildeter Tropfkante als Systema
bschluß mit Montage-Schlagschrauben montieren, einschl.
 Sockelschienenverbindern und Eckausbildung.
Für Dämmplattendicke: 140 mm
Länge: 2000 mm
Nach Herstellervorgaben

Erzeugnis: Brillux / Caparol

o. glw.
Menge: 1,000 m

**01.03.0210 Sockelschiene 16 cm fachgerecht anbringen**
*** Bedarfsposition ohne GB
Sockelschienen aus stranggepreßtem Aluminium in Trogfor
m mit vorderseitig ausgebildeter Tropfkante als Systema
bschluß mit Montage-Schlagschrauben montieren, einschl.
 Sockelschienenverbindern und Eckausbildung.
Für Dämmplattendicke: 160 mm
Länge: 2000 mm
Nach Herstellervorgaben

Erzeugnis: Brillux / Caparol

o. glw.
Menge: 1,000 m

**01.03.0220 Phenolharz-Dämmplatten d=60**
Fluchtrechtes und planebenes Anbringen von beidseitig
vlieskaschierten Fassadendämmplatten aus
Phenolharzschaum nach DIN EN 13166. Verkleben auf
vorbereiteten Untergrund mit systemzugehörigen
Plattenkleber, Stoß- und Lagerfugen kleberfrei lassen.

Brandverhalten: C-s2, d0 nach DIN EN 13501-1,
Anwendungsgebiet (DIN 4108-10): WAP

Abmessungen 1200 x 400 mm
Bemessungeswert der Wärmeleitfähigkeit nach DIN 4108-4:

d = 60 mm: 0,022 W/(mK) nach DIN 4108-4

Nach Herstellervorgaben

Erzeugnis: Brillux / Caparol

Dämmstoffdicke: ca. 60 mm
Klebeflächenanteil: =  %
Untergrund: ...
Produkt: Dämmplatte
Verbrauch:
Produkt:  Klebe- und Spachtelmasse
Verbrauch:

o. glw.
Menge: 3050,000 m2

**01.03.0230 MW-Fassadendämmplatte,WLZ 35,d=60 mm**
*** Bedarfsposition ohne GB
Fassadendämmplatten aus Mineralwolle mit erhöhter
Dämmleistung, Vorderseite orange beschichtet,
mit systemzugehöriger Klebemasse dicht gestoßen in der Wulst-Punkt-Methode verkleben.
Dämmplattendicke: 60 mm
Format: 1200 x 400 mm
Kantenausbildung: stumpf
Wärmeleitfähigkeit: 0,035 W/(m x K) nach DIN 4108-4Dyn.

Steifigkeit: 7 MN/m³
WDVS-Lastklasse: >= 0,22 kN
Klasse A1 (DIN EN 13501-1) nicht brennbar

Nach Herstellervorgaben

Erzeugnis: Brillux / Caparol

Erzeugnis: Klebe- und Spachtelmasse
Verbrauch:
Erzeugnis:  MW Fassadendämmplatte WLZ 035
Verbrauch:

o. glw.
Menge: 3050,000 m2

**01.03.0240 MW-Fassadendämmplatte,WLZ 35,d=100 mm**
*** Bedarfsposition ohne GB
Fassadendämmplatten aus Mineralwolle mit erhöhter
Dämmleistung, Vorderseite orange beschichtet,
mit systemzugehöriger Klebemasse dicht gestoßen in der Wulst-Punkt-Methode verkleben.
Dämmplattendicke: 100 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**01.03.0250 MW-Fassadendämmplatte,WLZ 35,d=120 mm**
*** Bedarfsposition ohne GB
Fassadendämmplatten aus Mineralwolle mit erhöhter
Dämmleistung, Vorderseite orange beschichtet,
mit systemzugehöriger Klebemasse dicht gestoßen in der Wulst-Punkt-Methode verkleben.
Dämmplattendicke: 120 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**01.03.0260 MW-Fassadendämmplatte,WLZ 35,d=140 mm**
*** Bedarfsposition ohne GB
Fassadendämmplatten aus Mineralwolle mit erhöhter
Dämmleistung, Vorderseite orange beschichtet,
mit systemzugehöriger Klebemasse dicht gestoßen in der Wulst-Punkt-Methode verkleben.
Dämmplattendicke: 140 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**01.03.0270 MW-Fassadendämmplatte,WLZ 35,d=160 mm**
*** Bedarfsposition ohne GB
Fassadendämmplatten aus Mineralwolle mit erhöhter
Dämmleistung, Vorderseite orange beschichtet, mit systemzugehöriger Klebemasse dicht gestoßen in der
Wulst-Punkt-Methode verkleben.
Dämmplattendicke: 160 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**01.03.0280 Phenolharz-Dämmplatten d=60 mm (Balkondecken)**
Fluchtrechtes und planebenes Anbringen von beidseitig
vlieskaschierten Fassadendämmplatten aus
Phenolharzschaum nach DIN EN 13166. Verkleben auf
vorbereiteten Untergrund mit systemzugehörigen
Plattenkleber, Stoß- und Lagerfugen kleberfrei lassen.

Brandverhalten: C-s2, d0 nach DIN EN 13501-1,
Anwendungsgebiet (DIN 4108-10): WAP

Abmessungen 1200 x 400 mm
Bemessungeswert der Wärmeleitfähigkeit nach DIN 4108-4:

d = 60 mm: 0,022 W/(mK) nach DIN 4108-4

Nach Herstellervorgaben

Erzeugnis: Brillux / Caparol

Dämmstoffdicke: ca. 60 mm
Klebeflächenanteil: =  %
Untergrund: ...
Produkt: Dämmplatte
Verbrauch:
Produkt:  Klebe- und Spachtelmasse
Verbrauch:

o. glw.
Menge: 375,000 m2

**01.03.0290 MW-Fassadendämmplatte,WLZ 35,d=60 mm (Balkondecken)**
*** Bedarfsposition ohne GB
Fassadendämmplatten aus Mineralwolle mit erhöhter
Dämmleistung, Vorderseite orange beschichtet,
mit systemzugehöriger Klebemasse dicht gestoßen in der Wulst-Punkt-Methode verkleben.
Dämmplattendicke: 60 mm
Format: 1200 x 400 mm
Kantenausbildung: stumpf
Wärmeleitfähigkeit: 0,035 W/(m x K) nach DIN 4108-4Dyn.

Steifigkeit: 7 MN/m³
WDVS-Lastklasse: >= 0,22 kN
Klasse A1 (DIN EN 13501-1) nicht brennbar

Nach Herstellervorgaben

Erzeugnis: Brillux / Caparol

Erzeugnis: Klebe- und Spachtelmasse
Verbrauch:
Erzeugnis:  MW Fassadendämmplatte WLZ 035
Verbrauch:

o. glw.
Menge: 375,000 m2

**01.03.0300 MW-Fassadendämmplatte,WLZ 35,d=60 mm Brandriegel vertikal**
Brandriegel vertikal ca. 1,00 breit, Höhe: Sockel bis Traufe.

Fassadendämmplatten aus Mineralwolle mit erhöhter
Dämmleistung, Vorderseite orange beschichtet,
mit systemzugehöriger Klebemasse dicht gestoßen in der Wulst-Punkt-Methode verkleben.
Dämmplattendicke: 60 mm
Format: 1200 x 400 mm
Kantenausbildung: stumpf
Wärmeleitfähigkeit: 0,035 W/(m x K) nach DIN 4108-4Dyn.

Steifigkeit: 7 MN/m³
WDVS-Lastklasse: >= 0,22 kN
Klasse A1 (DIN EN 13501-1) nicht brennbar

Nach Herstellervorgaben

Erzeugnis: Brillux / Caparol

Erzeugnis: Klebe- und Spachtelmasse
Verbrauch:
Erzeugnis:  MW Fassadendämmplatte WLZ 035
Verbrauch:

o. glw.
Menge: 220,000 m2

**01.03.0310 Perimeterdämmung 6 cm**
Perimeterdämmplatten aus EPS-Hartschaum, EPS 035 PW,mit
bituminöser Klebemasse dicht gestoßen in der
Wulst-Punkt-Methode im sichtbaren Sockelbereich verkleben.
Einbauhöhe:
Dämmplattendicke: 60 mm
Format: 1000 x 500 mm
Kantenausbildung: stumpf

Nach Herstellervorgaben

Erzeugnis: Brillux / Caparol

Erzeugnis: Dämmplatte Sockel & Perimetermeter
Verbrauch:
Erzeugnis:  Klebe & Dichtmasse
Verbrauch:

o. glw
Menge: 280,000 m2

**01.03.0320 Perimeterdämmung 10 cm**
*** Bedarfsposition ohne GB
Perimeterdämmplatten aus EPS-Hartschaum, EPS 035 PW,mit
bituminöser Klebemasse dicht gestoßen in der
Wulst-Punkt-Methode im sichtbaren Sockelbereich verkleben.
Einbauhöhe: 1 m (bis 1 m Höhe)
Dämmplattendicke: 100 mm
Format: 1000 x 500 mm
Kantenausbildung: stumpf

Nach Herstellervorgaben

Erzeugnis: Brillux / Caparol

Erzeugnis: Dämmplatte Sockel & Perimetermeter
Verbrauch:
Erzeugnis:  Klebe & Dichtmasse
Verbrauch:

o. glw
Menge: 1,000 m2

**01.03.0330 Perimeterdämmung 12 cm**
*** Bedarfsposition ohne GB
Perimeterdämmplatten aus EPS-Hartschaum, EPS 035 PW,mit
bituminöser Klebemasse dicht gestoßen in der
Wulst-Punkt-Methode im sichtbaren Sockelbereich verkleben.
Einbauhöhe: 1 m (bis 1 m Höhe)
Dämmplattendicke: 120 mm
Format: 1000 x 500 mm
Kantenausbildung: stumpf

Nach Herstellervorgaben

Erzeugnis: Brillux / Caparol

Erzeugnis: Dämmplatte Sockel & Perimetermeter
Verbrauch:
Erzeugnis:  Klebe & Dichtmasse
Verbrauch:

o. glw
Menge: 1,000 m2

**01.03.0340 Perimeterdämmung 14 cm**
*** Bedarfsposition ohne GB
Perimeterdämmplatten aus EPS-Hartschaum, EPS 035 PW,mit
bituminöser Klebemasse dicht gestoßen in der
Wulst-Punkt-Methode im sichtbaren Sockelbereich verkleben.
Einbauhöhe: 1 m (bis 1 m Höhe)
Dämmplattendicke: 140 mm
Format: 1000 x 500 mm
Kantenausbildung: stumpf

Nach Herstellervorgaben

Erzeugnis: Brillux / Caparol

Erzeugnis: Dämmplatte Sockel & Perimetermeter
Verbrauch:
Erzeugnis:  Klebe & Dichtmasse
Verbrauch:

o. glw
Menge: 1,000 m2

**01.03.0350 Perimeterdämmung 16 cm**
*** Bedarfsposition ohne GB
Perimeterdämmplatten aus EPS-Hartschaum, EPS 035 PW,mit
bituminöser Klebemasse dicht gestoßen in der
Wulst-Punkt-Methode im sichtbaren Sockelbereich verkleben.
Einbauhöhe: 1 m (bis 1 m Höhe)
Dämmplattendicke: 160 mm
Format: 1000 x 500 mm
Kantenausbildung: stumpf

Nach Herstellervorgaben

Erzeugnis: Brillux / Caparol

Erzeugnis: Dämmplatte Sockel & Perimetermeter
Verbrauch:
Erzeugnis:  Klebe & Dichtmasse
Verbrauch:

o. glw
Menge: 1,000 m2

**01.03.0360 Phenolharz-Dämmplatte-Laibungsdämmung, d = 20 mm**
*** Bedarfsposition ohne GB
Leistung wie in Position "Phenolharz-Dämmplatte"
beschrieben, jedoch Ausführung auf Laibungsflächen
von Öffnungen.
Laibungstiefe: ca. 250 mm
Dämmplattendicke: 20 mm
Menge: 1550,000 m

**01.03.0370 Zulage Phenolharz-Dämmplatte-Laibungsdämmung**
*** Bedarfsposition ohne GB
Zulage Laibungsdämmung für 10mm Mehrdicke
Menge: 1,000 m

**01.03.0380 MW-Laibungsdämmung, d = 20 mm**
*** Bedarfsposition ohne GB
Leistung wie in Position "Fassadendämmplatten"
beschrieben, jedoch Ausführung auf Laibungsflächen
von Öffnungen.
Laibungstiefe: 250 mm
Dämmplattendicke: 20 mm
Menge: 1550,000 m

**01.03.0390 Zulage MW-Laibungsdämmung**
*** Bedarfsposition ohne GB
Zulage Laibungsdämmung für 10mm Mehrdicke
Menge: 1,000 m

**01.03.0400 Verdübelung, L= bis 115 mm, Phenolharz-Dämmplatten**
Oberflächenbündige Verdübelung der Phenolharz-
Fassadendämmplatten mit allgemein bauaufsichtlich
zugelassenen Schraubdübeln mit punktbezogenem
Wärmedurchgangskoeffizient von 0,000 W/K nach
Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe:
Fassadenbereich: ...
Untergrund: ...
Schaftlänge Dübel: bis 115 mm
Produkt: Schraubdübel
Verbrauch: 6 St/m² i. M.
Produkt:  Dübelscheibe
Verbrauch: 6 St/m²

o. glw
Menge: 3050,000 m2

**01.03.0410 Verdübelung, L= bis 115 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe:
Fassadenbereich: ...
Untergrund: ...
Schaftlänge Dübel: bis 115 mm
Produkt: Schraubdübel
Verbrauch: 6 St/m² i. M.
Produkt:  Dübelscheibe
Verbrauch: 6 St/m²

o. glw
Menge: 3050,000 m2

**01.03.0420 Verdübelung, L= bis 135 mm, Phenolharz-Dämmplatten**
*** Bedarfsposition ohne GB
Oberflächenbündige Verdübelung der Phenolharz-
Fassadendämmplatten mit allgemein bauaufsichtlich
zugelassenen Schraubdübeln mit punktbezogenem
Wärmedurchgangskoeffizient von 0,000 W/K nach
Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe:
Fassadenbereich: ...
Untergrund: ...
Schaftlänge Dübel: bis 135 mm
Produkt: Schraubdübel
Verbrauch: 6 St/m² i. M.
Produkt:  Dübelscheibe
Verbrauch: 6 St/m²

o. glw
Menge: 1,000 m2

**01.03.0430 Verdübelung, L= bis 135 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe:
Fassadenbereich: ...
Untergrund: ...
Schaftlänge Dübel: bis 135 mm
Produkt: Schraubdübel
Verbrauch: 6 St/m² i. M.
Produkt:  Dübelscheibe
Verbrauch: 6 St/m²

o. glw
Menge: 1,000 m2

**01.03.0440 Verdübelung, L= bis 175 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe:
Fassadenbereich: ...
Untergrund: ...
Schaftlänge Dübel: bis 175 mm
Produkt: Schraubdübel
Verbrauch: 6 St/m² i. M.
Produkt:  Dübelscheibe
Verbrauch: 6 St/m²

o. glw
Menge: 1,000 m2

**01.03.0450 Verdübelung, L= bis 175 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe:
Fassadenbereich: ...
Untergrund: ...
Schaftlänge Dübel: bis 175 mm
Produkt: Schraubdübel
Verbrauch: 6 St/m² i. M.
Produkt:  Dübelscheibe
Verbrauch: 6 St/m²

o. glw
Menge: 1,000 m2

**01.03.0460 Verdübelung, L= bis 215 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren

Nach Herstellervorgaben

Erzeugnis: Brillux / Caparol

Chi-Wert: 0,000 W/K
Verankerungstiefe:
Fassadenbereich: ...
Untergrund: ...
Schaftlänge Dübel: bis 215 mm
Produkt: Schraubdübel
Verbrauch: 6 St/m² i. M.
Produkt:  Dübelscheibe
Verbrauch: 6 St/m²

o. glw
Menge: 1,000 m2

**01.03.0470 Verdübelung, L= bis 235 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren

Nach Herstellervorgaben

Erzeugnis: Brillux / Caparol

Chi-Wert: 0,000 W/K
Verankerungstiefe:
Fassadenbereich: ...
Untergrund: ...
Schaftlänge Dübel: bis 235 mm
Produkt: Schraubdübel
Verbrauch: 6 St/m² i. M.
Produkt:  Dübelscheibe
Verbrauch: 6 St/m²

o. glw
Menge: 1,000 m2

**01.03.0480 Mineralische Ausgleichsspachtelung Phenolharz-Dämmplatten**
Ausgleichsspachtelung auf Phenolharz-Dämmplatten
mit mineralischem Werktrockenmörtel ganzflächig
herstellen.

Nach Herstellervorgaben

Erzeugnis: Brillux / Caparol

Schichtdicke: ca. 1-2 mm
Produkt:
Verbrauch:

o. glw.
Menge: 3050,000 m2

**01.03.0490 Mineralische Ausgleichsspachtelung MW-Fassadendämmplatten**
*** Bedarfsposition ohne GB
Ausgleichsspachtelung auf MW-Fassadendämmplatten
mit mineralischem Werktrockenmörtel ganzflächig
herstellen.

Nach Herstellervorgaben

Erzeugnis: Brillux / Caparol

Schichtdicke: ca. 1-2 mm
Produkt:
Verbrauch:

o. glw.
Menge: 3050,000 m2

**01.03.0500 Mineralische Armierungsschicht, Phenolharz-Dämmplatten**
Armierungsschicht auf Phenolharz-Dämmplatten mitmineral
ischem Werktrockenmörtel und alkaliresistentem Armierung
sgewebe mit erhöhtem Flächengewicht von 165 g/m², +- 5%
 gem. DIN 53854 (dadurch Erhöhung derArmierungsstabilit
ät) ganzflächig herstellen.
Technische Eigenschaften:
- A2-s1,d0 gemäß DIN EN 13501

Nach Herstellervorgaben

Erzeugnis: Brillux / Caparol

-Schichtdicke: ca. 4 mm
Gewebe-Maschenweite: 4 x 4 mm
Erzeugnis: -Gewebe
Verbrauch:
Erzeugnis: -Klebe- und Armierungsmasse
Verbrauch:

o. glw.
Menge: 3050,000 m2

**01.03.0510 Mineralische Armierungsschicht, MW-Fassadendämmplatten**
*** Bedarfsposition ohne GB
Armierungsschicht auf MW-Fassadendämmplatten mitmineral
ischem Werktrockenmörtel und alkaliresistentemArmierung
sgewebe mit erhöhtem Flächengewicht von 165 g/m², +- 5%
 gem. DIN 53854 (dadurch Erhöhung derArmierungsstabilit
ät) ganzflächig herstellen.
Technische Eigenschaften:
- A2-s1,d0 gemäß DIN EN 13501

Nach Herstellervorgaben

Erzeugnis: Brillux / Caparol

-Schichtdicke: ca. 4 mm
Gewebe-Maschenweite: 4 x 4 mm
Erzeugnis: -Gewebe
Verbrauch:
Erzeugnis: -Klebe- und Armierungsmasse
Verbrauch:

o. glw.
Menge: 3050,000 m2

**01.03.0520 Kunststoffwinkel 3,5*3,5cm anbringen**
*** Bedarfsposition ohne GB
Kunststoffwinkel 3,5*3,5cm mit Silicon an der
Fensterlaibung anbringen zur Aufnahme einer 3cm Wärmedämmplatte.
Menge: 1,000 m

**01.03.0530 Gewebeanschlußleiste**
Anschlussfugen an angrenzende Bauteile ausbilden mit
Fertigteilprofil, bestehend aus Kunststoffschienemit
selbstklebendem Schaumband, Gewebestreifen und Folienabdeckung.

Nach Herstellervorgaben

Erzeugnis: Brillux / Caparol

Dämmstoffdicke: bis 160 mm
Hellbezugswert:  20 (Fassade und Rahmen)
Erzeugnis: Anputzprofil
Verbrauch:

o. glw.
Menge: 2000,000 m

**01.03.0540 Gewebe-Eckschutz**
Kantenschutz aus Glasgewebewinkel mit Kunststoff-Innenw
inkel an allen Außenecken, Kanten undFensterleibungen m
it Armierungsmasse anbringen.

Nach Herstellervorgaben

Erzeugnis: Brillux / Caparol

Länge: 2500 mm
Schenkellänge: 100 x 230 mm
Erzeugnis: Gewebe-Eckschutz
Verbrauch:

o. glw.
Menge: 2700,000 m

**01.03.0550 Tropfkantenprofil**
Fluchtrechte Verlegung eines Kantenprofiles mit
beidseitigem integrierter Gewebestreifen zur  Ausbildung von
 Tropfkanten, z.B. bei  Balkonuntersichten, Versätzen,
Stürzen u.a.  Fachgerecht in die Armierungsmasse einbetten und  planspachteln.

Nach Herstellervorgaben

Erzeugnis: Brillux / Caparol

 Produkt: Tropfkantenprofil
Verbrauch:

o. glw.
Menge: 550,000 m

**01.03.0560 Fugendichtband**
Anschlußfugen an angrenzende Bauteile ausbilden
 mit expandierendem Fugendichtband.

Nach Herstellervorgaben

Erzeugnis: Brillux / Caparol

Fugenbreite: 2 - 6 mm
Erzeugnis: Fugendichtband
Verbrauch:

o. glw.
Menge: 2200,000 m

**01.03.0570 Armierung im Sturz-/Laibungsbereich**
Armierungselement im Sturz-/Laibungsbereich mit
Diagonalarmierung aus einem Glasgewebe-Formteil an allen Gebäudeöffnungsecken vollflächig in die Armierungsschicht einbetten.

Nach Herstellervorgaben

Erzeugnis: Brillux / Caparol

Laibungstiefe bis 20 cm
Maschenweite: 4 x 4 mm
Erzeugnis: Sturzeckwinkel
Verbrauch:

o.glw.
Menge: 1300,000 Stk

**01.03.0580 Fensterlaibungen und Faschenausbildung**
Glattputzbeschichtung als Laibungsausbildung aus
mineralischem Werktrockenmörtel.

Nach Herstellervorgaben

Erzeugnis: Brillux / Caparol

Laibungstiefe: ca. 30 cm
Fensterfasche: 5 cm
Schichtdicke: ca. 2 - 3 mm
Erzeugnis: -Feinspachtel
Verbrauch:

o. glw
Menge: 1550,000 m

**01.03.0590 Glattputz im Sockelbereich**
*** Bedarfsposition ohne GB
Glattputz im Sockelbereich aus mineralischem Werktrockenmörtel.
(Mörtelgruppe PIII nach DIN V 18 550 /DIN EN
998-1, Festigkeitsklasse CS III nach DIN EN 998-1)

Nach Herstellervorgaben

Erzeugnis: Brillux / Caparol

Schichtdicke: ca. 2 - 3 mm
Farbton: weiß
Erzeugnis:
lVerbrauch

o. glw
Menge: 207,000 m2

**01.03.0600 Mineral-Fassadenleichtputz**
Strukturputz aus mineralischem Werktrockenmörtel mit
Leichtzuschlagstoffen auf Kalk-Zement-Basis.

Nach Herstellervorgaben

Erzeugnis: Brillux / Caparol

Körnung: ca. 3,0 mm
Struktur: Kratzputz-Struktur
Farbton: Standardfarbton gemäß Technischer Information
Erzeugnis: Mineral-Fassaden-Leichtputz
Verbrauch:
o.glw.
Menge: 4150,000 m2

**01.03.0610 Egalisationsbeschichtung**
Egalisationsbeschichtung (Zwischen- und Schlussbeschichtung) der verputzten Fassadenfläche mit Dispersions-Silikatfarbe in einem Arbeitsgang, wasser verdünnbar, matt.

Nach Herstellervorgaben

Erzeugnis: Brillux / Caparol

Farbton: weiß
Erzeugnis:
Verbrauch:

o. glw.

Hinweis: Die Erstellung eines Farbkonzeptes in Abstimmung mit dem AG und visualisiert vom Farbhersteller ist in diese Pos.
einzukalkulieren.
Menge: 4150,000 m2

**01.03.0620 Farbtonzulage für Hellbezugswerte 70 bis 100**
Menge: 2905,000 m2

**01.03.0630 Farbtonzulage für Hellbezugswerte 40 bis 69**
Menge: 1245,000 m2

**01.03.0640 Farbtonzulage für Hellbezugswerte 39 bis 0**
*** Bedarfsposition ohne GB
Menge: 1,000 m2

**01.03.0650 Laibung, Faschen in anderen Farbton**
Fensterlaibungen und Faschen mit Dispersions-Silikatfarbe
in einem anderen Farton absetzen. (nach Wahl AG)

Nach Herstellervorgaben

Erzeugnis: Brillux / Caparol

Erzeugnis:
Verbrauch:

o. glw.
Menge: 1550,000 m

**01.03.0660 Abdichtungsanstriche, Oberputz/Perimeterdämmplatte**
Zwei Abdichtungsanstriche im Übergangsbereich Oberputz/
Perimeterdämmplatte, im erdberührten Bereich, zum Schutz
vor aufsteigender Feuchtigkeit, mit organischer Spachtelmasse,

Nach Herstellervorgaben

Erzeugnis: Brillux / Caparol

Erzeugnis: SockelFlex
Verbrauch:

o. glw.
Menge: 280,000 m2

**01.03.0670 Schließen der Gerüstankerhülsen**
*** Pauschalposition
Gerüstankerhülsen bei Gerüstabbau mit Ankerstopfen
schließen (mit dem Werkstoff Oberputz und
Schlussanstrich) Straßenfassade.
Menge: 1,000 psch

**01.03.0680 Holzflächen beareiten**
Holzflächen beareiten bestehend aus:
-Untergrundvorbereitung, Holzteile schleifen und
Holzschutz auftragen (inkl. Grundierungsarbeiten)
-die vorbereiteten Holzflächen mehrfach (mind 2-fach)
nach Wahl AG lackieren (inkl. Grundierungsarbeiten)
Menge: 50,000 m2

**01.03.0690 Holzfenster streichen**
Holzfenster im Bestand malermäßig aufarbeiten. Arbeitsbereich / angrenzende Bauteile schützen, vorhandene Oberflächen reinigen, lose und nicht tragfähige Altbeschichtungen entfernen, Schadstellen ausbessern, Holzflächen anschleifen und für den Beschichtungsaufbau vorbereiten. Anschließend Grundierung und Zwischenbeschichtung sowie eine deckende Schlussbeschichtung (Farbe nach Wahl AG) aufbringen.

Treppenhausfenster, beidseitig je in m²
Menge: 180,000 m2

**01.03.0700 Metallflächen /Geländer**
Metallflächen /Geländer

Grund- und Schlussbeschichtung mit Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 60,000 m2

#### Abschnitt 01.04 Fensterbänke

**01.04.0010 Aluminium-Aussenfensterbank, System**
Aluminium-Aussenfensterbank, System
Außenfensterbank aus Aluminium 1,8 mm stark, System Hengste KH 2000, Neigung 5°, mit hinterer Aufkantung, Höhe 20 mm (individuell an das Sohlbankprofil anpassbar), vordere Tropfnase 40 mm und seitlichen Hengste-Gleitabschlüssen KH 200 aus Aluminium mit integrierter EPDM-Dichtung, Oberseite mit einer UV- beständigen Schutzfolie versehen (ist innerhalb von 6 Monaten bauseits zu entfernen), Unterseite mit Antidröhnband beklebt, Hengste- Variohalter KH 300 aus Aluminium sowohl zur Abstützung der Fensterbank als auch zum Halt gegen Winddruck. Liefern und nach folgendem Leistungsumfang montieren:
Ausbau bzw. Abtrennen der alten Fensterbank einschl. Entsorgung. Anschrauben der hinteren Aufkantung an das Sohlbankprofil des Fensters (muss auf bauliche Vorraussetzungen abgestimmt werden). Abdichtung erfolgt durch dispersionsgetränktes Compriband. Verkleben des
Fensterbankprofils mit der Brüstungsoberfläche mittels
PU-Schaum. Zur Überbrückung der Wärmedämmschicht wird
der Hengste-Variohalter mit dem Einschubteil in die
Tropfnase eingehängt und mit der Rückseite am Mauerwerk
befestigt. Die Setzabstände der Halter sind wie folgt
einzuhalten:
Seitenabstand max. 300 mm,
Abstand zwischen zwei Haltern max. 600 mm.
Material: Aluminium
Farbe: Aluminium E6EV1 eloxiert, Aluminium Weiß RAL
9016, Aluminium Antrahzit RAL 8077, Aluminium RAL
9006, Aluminium RAL nach Wahl
Dicke: 1,8 mm
Ausladung:
260-360 mm
Länge: ............ mm

Hersteller: Karl-Hengste GmbH & Co. KG

oder gleichwertig
Menge: 390,000 m

**01.04.0020 Aluminium-Aussenfensterbank, Mehrlänge**
*** Bedarfsposition ohne GB
Aluminium-Aussenfensterbank,
Mehrlänge/ Ausladung für weitere 5 cm
Menge: 390,000 m

**01.04.0030 Aluminium-Aussenfensterbank, Minderlänge**
*** Bedarfsposition ohne GB
Aluminium-Aussenfensterbank,
Minderlänge / geringere Ausladung -5cm
Menge: 390,000 m

**01.04.0040 Anschlußfugen mit Acryl-Fugenweiß**
Anschlußfugen zu Fenstern und Türen mit Acryl-Fugenweiß  versiegeln
Menge: 2200,000 m

#### Abschnitt 01.05 Balkonböden

**01.05.0010 Kontrolle / Überprüfung der Balkone**
Kontrolle / Überprüfung der Balkone (Balkondecken, Balkonwände innen wie außen, Balkonboden) auf Hohlstellen,
lose Putzflächen, Untergrundbeschaffenheit inkl. Kartierung / Dokumentation für die weitere notwendige Bearbeitung.

Abmessungen Balkon: ca. 1,5 x 2,5 m
Menge: 100,000 Stk

**01.05.0020 PMMA Balkonabdichtung**
PMMA Balkonabdichtung, Estrichflächen von Balkonen als Balkonflächenabdichtungssystem mit 2-K-komponentigen Epoxiharzbeschichtungen mit Gewebeeinlage gemäß Herstellervorschrift beschichten, incl.
- Vorbereitung des Untergrundes durch Schleifen der Oberfläche
- Grundierung/Haftbrücke
-Abdichtung 1. Lage mit Spezialflieseneinlage
- Abdichtung 2. Lage / Nutzschicht
- Versiegelung inkl. eingestreuter Farbchips
Menge: 75,000 m2

**01.05.0030 Zulage Wandanschluss**
*** Bedarfsposition ohne GB
Wandanschluss, Zulage vertikaler Abschluß zur Position für die Aufkantung mit Gewebeeinlage, Höhe bis. 15 cm Ausführung gemäß Herstellervorschrift incl. Fugenüberbrückung.
Menge: 1,000 m

**01.05.0040 Schützen der Balkone vor unerlaubten Zutritt**
Schützen der Balkone vor unerlaubten Zutritt aus den Wohnungen mittels Holzlattung, OSB-Platten, o. ä.
Menge: 100,000 Stk

**01.05.0050 Sammelbeprobung der Abdichtung (Bitumen auf Asbest, KMF und PAK)**
*** Pauschalposition
Sammelbeprobung der Abdichtung (Bitumen auf Asbest, KMF und PAK) inkl. Analyse
Menge: 1,000 psch

**01.05.0060 Zulage Entsorgung PAK**
*** Bedarfsposition ohne GB
Zulage fachgerechte Entsorgung PAK, inkl. Einzelentsorgungsnachweis
Menge: 1,000 TO

**01.05.0070 Zulage Entsorgung Asbest**
*** Bedarfsposition ohne GB
Zulage fachgerechte Entsorgung Asbest, inkl. Einzelentsorgungsnachweis
Menge: 1,000 TO

**01.05.0080 Zulage Entsorgung KMF**
*** Bedarfsposition ohne GB
Zulage fachgerechte Entsorgung KMF, inkl. Einzelentsorgungsnachweis
Menge: 1,000 TO

**01.05.0090 Abbruch Balkondeckenputz**
Abbruch und Entsorgung Balkondeckenputz
Menge: 75,000 m2

**01.05.0100 Abbruch Innenwandputz**
Abbruch und Entsorgung Innenwandputz
Menge: 110,000 m2

**01.05.0110 Abbruch Außenwandputz**
Abbruch und Entsorgung Außenwandputz
Menge: 116,000 m2

**01.05.0120 Oberbelag entfernen Estrich anrauhen**
Oberbelag entfernen Estrich anrauhen
lose alte Beschichtung entfernen und entsorgen.
Nach Prüfung des Estrichs diesen anrauhen und für die weitere Bearbeitung vorbereiten wie Grundierung, Primer, Ausgleich zur Aufnahme der Beschichtung gem. Herstellervorgaben
Menge: 300,000 m2

**01.05.0130 Abbruch Balkonböden bis zur Rohdecke inkl. Abdichtungen**
Abbruch und Entsorgung Balkonböden bis zur Rohdecke inkl. Abdichtungen
Menge: 75,000 m2

**01.05.0140 Maueranker freistemmen, entrosten, Korrosionsschutz auftragen, Öffnungen zumauern**
Menge: 100,000 m

**01.05.0150 Bearbeiten Stahlträger inkl. Tropfkantenprofil**
Menge: 100,000 m

**01.05.0160 Unterbeton herstellen**
Menge: 75,000 m2

**01.05.0170 Zementestrich, Drainageestrich im Gefälle herstellen**
Zementestrich, Drainageestrich im Gefälle herstellen
Zementestrich als Gefälleestrich herstellen, ZE 30, faserbewehrt. 4 -8 cm, Gefälle zum Einlauf hin,
Oberfläche gefilzt.
Menge: 75,000 m2

**01.05.0180 Unterschnitte zur Fassade herstellen**
Menge: 45,000 m

**01.05.0190 Schwelle an den Balkontüren einschalen und betonieren**
Menge: 20,000 Stk

**01.05.0200 Putzausgleichsschicht Balkoninnenwände herstellen**
Menge: 110,000 m2

**01.05.0210 Putzausgleichsschicht Balkonaußenwände herstellen**
Menge: 116,000 m2

**01.05.0220 Putzausgleichsschicht Balkondecken herstellen**
Menge: 75,000 m2

**01.05.0230 Bitumenvoranstrich aufbringen**
Menge: 75,000 m2

**01.05.0240 2-lagige Bitumenabdichtung herstellen**
Menge: 75,000 m2

**01.05.0250 Fußbodenentwässerung ausstemmen**
Fußbodenentwässerung ausstemmen und entsorgen i
Menge: 80,000 Stk

**01.05.0260 neuen Fußbodenablauf DN 50 Loro X einbauen**
*** Bedarfsposition ohne GB
neuen Fußbodenablauf einbauen inkl. Kernbohrung
Balkonablauftöpfe aus verz. Stahl Farbrikat: Loro-x Serie GF DN 50 seitlich liefern und montieren.
o. glw.
Menge: 80,000 Stk

**01.05.0270 Entwässerungen einschalen und ausbetonieren**
Entwässerungen einschalen und ausbetonieren
FE-Deckendurchbruch der Balkondecke mit Beton, C25/30, schließen, inkl. Schalungsarbeiten FE.
Menge: 80,000 Stk

**01.05.0280 Alte Notüberläufe demontieren und fachgerecht entsorgen.**
*** Bedarfsposition ohne GB
Menge: 100,000 Stk

**01.05.0290 Balkonnotüberlauf herstellen**
*** Bedarfsposition ohne GB
Balkonnotüberlauf herstellen
Notüberläufe liefern und fachgerecht einsetzen, Notspeier aus Titanzink, 0,7 mm, DN 40, Länge bis 500 mm, Flansch 150 x 1250 mm, inkl. neuesLoch in Balkonbrüstung, Kernbohrung ca. 40 mm.
Menge: 100,000 Stk

**01.05.0300 Balkonablaufrohr demontieren und fachgerecht entsorgen.**
Balkonablaufrohr demontieren und fachgerecht entsorgen.
a. ca. 4,0 m
Menge: 80,000 Stk

**01.05.0310 Balkonablaufrohr liefern und montieren**
Balkonablaufrohr aus verz. Stahlrohr a. ca. 4,0 m, Farbrikat: Loro-x DN 70 lierfern und montieren.
o. glw.
Menge: 80,000 Stk

**01.05.0320 Abzweig oder Reduktionswinkel liefern und montieren**
Abzweig oder Reduktionswinkel aus verz. Stahlrohr, Fabrikat: Loro-x DN70x50 liefern und montieren, inkl. aller Dichtelemente.
o. glw.
Menge: 80,000 Stk

**01.05.0330 Bogen 15 ° - 87 ° liefern und montieren**
Bogen 15 ° - 87 ° aus verz. Stahlrohr, Fabrikat: Loro-x DN 70 liefern und montieren, inkl. der erforderlichen Dichtelmente.
Menge: 80,000 Stk

**01.05.0340 Anschluss an Fallrohre herstellen, inkl. Lieferung der Rohre und Bögen**
Menge: 20,000 Stk

**01.05.0350 Gefälleausgleich aus Epoxidharzmörtel herstellen**
Menge: 75,000 m2

**01.05.0360 Kratzspachtelung zur Egalisierung herstellen**
Menge: 75,000 m2

**01.05.0370 Herstellen einer Hohlkehle**
Herstellen einer Hohlkehle mit einem zweikomponentigen
Epoxidharz
Menge: 110,000 lfm

**01.05.0380 Fugenmasse einbringen**
Menge: 110,000 lfm

**01.05.0390 Aufbringen einer Beschichtung**
Aufbringen einer Beschichtung aus einem einkomponentigen
Polyyuretanharz, StoPur EA200 RAL 7032 o. glw.
Menge: 300,000 m2

**01.05.0400 loses Einstreuen von farbigen Chips 3mm**
Menge: 300,000 m2

**01.05.0410 Siebaufsatz für Bodeneinlauf**
Menge: 100,000 Stk

#### Abschnitt 01.06 Klempnerarbeiten/Schlosserarbeiten

**01.06.0010 Sichtschutzelemente demontieren und entsorgen**
Sichtschutzelemente (Kunststoff-Glas/ Holz-Glas/ Metall-Glas)
an den Balkonen demontieren und entsorgen

B/H ca. 1,00m / 2,55m
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Menge: 95,000 Stk

**01.06.0020 Sichtschutzelemente liefern und montieren**
Sichtschutzelemente  Metall-Glas
nach Vorbild am Bestand
-Metallrahmen filigran 3-geteilt
(z. B. Winkel und T-Stahl) feuerverzinkt
-Verglasung Drahtornament 3-geteilt

liefern und fachgerecht, montieren

B/H ca. 1,00m (-8cm WDVS) / 2,55m
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Menge: 95,000 Stk

**01.06.0030 Sichtschutzelemente Zulage Pulverbeschichtung**
*** Bedarfsposition ohne GB
Sichtschutzelemente Zulage Pulverbeschichtung
Farbe nach Wahl AG
Menge: 1,000 Stk

**01.06.0040 Brüstungsabdeckung inkl. Blumenkastengitter demontieren und entsorgen**
Brüstungsabdeckung  inkl. Blumenkastengittererhöhung demontieren und entsorgen

Vor Entsorung der Blumenkastengittererhöhung ist die Wiederverwendung dieser mit der Bauleitung zu besprechen.
(Lagerung bauseits)
Menge: 415,000 m

**01.06.0050 Zinkbalkonbrüstungsabdeckung 0,7 mm liefern und montieren**
Zinkbalkonbrüstungsabdeckung 0,7 mm liefern und fachgerecht montieren inkl. Eckausbildung

max. Zuschnitt 340 mm
Menge: 415,000 m

**01.06.0060 Zinkbalkonbrüstungsabdeckung 0,7 mm, Mehrlänge**
*** Bedarfsposition ohne GB
Zinkbalkonbrüstungsabdeckung 0,7 mm,
Mehrlänge/ Ausladung für weitere 10 mm
Menge: 415,000 m

**01.06.0070 Wiedereinbau der Blumenkastengittererhöhungen**
Wiedereinbau der Blumenkastengittererhöhungen
inkl. Vorbereitung und Grund- sowie Schlussbeschichtung

Grund und Schlussbeschichtung mit Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 415,000 m

**01.06.0080 Brüstungserhöhung Blumenkastengitter**
*** Bedarfsposition ohne GB
Brüstungserhöhung Blumenkastengitter auf 900 mm bzw. 1100 mm (ab 12 m Absturzhöhe)

Ausführung Flachstahl, Ausführung in Stahl S235JR jedoch feuerverzinkt

inkl. Einrichten, Transport, Kleinmaterial allgemein (Diverse Befestigungs- und Verbrauchsmaterialien) sowie Montage
Menge: 110,000 m

**01.06.0090 Absturzsicherung Fenster (ab 12 m Gebäudehöhe)**
*** Bedarfsposition ohne GB
Absturzsicherung Fenster (ab 12 Meter)

Position:
Absturzsicherung an Fenstern gemäß DIN EN 1991, bestehend aus einer horizontalen Stange aus verzinktem Stahlrohr Ø 33,7 mm, Wandstärke 2,9 mm, in gängigen Längen bis 1,50 m. Montage in Fenstern ab 12,00 m Gebäudehöhe.
Die Stangen werden vor Ort passgenau zugeschnitten, angepasst und fest in der Laibung verankert. Inklusive sämtlicher Befestigungsmittel und Korrosionsschutz.

Abrechnungseinheit:
Stück (Stk.)
Menge: 1,000 Stck

#### Abschnitt 01.07 Sonstiges

**01.07.0010 Für unvorherzusehende Stundenlohnarb.**
Für unvorherzusehende Stundenlohnarb.
nach Angabe der Bauleitung z. Nachweis
für einen Facharbeiter
Menge: 20,000 Std

**01.07.0020 wie vor, Bauhelfer**
*** Bedarfsposition ohne GB
wie vor,
für einen Bauhelfer
Menge: 1,000 Std

**01.07.0030 wie vor, Azubi**
*** Bedarfsposition ohne GB
wie vor,
für einen Auszubildenden
Menge: 1,000 Std

**01.07.0040 Nistkästen Mauersegler**
*** Bedarfsposition ohne GB
Nistkästen Mauersegler
liefern und montieren
Typ MSHE-UP-15 Einbauversion mit Putzring
für Unterputzmontage
o. glw
Menge: 1,000 Stk

**01.07.0050 Nistkästen Fledermaus**
*** Bedarfsposition ohne GB
Nistkästen Fledermaus
liefern und montieren
Typ FGUP Einbauversion mit Putzring
für Unterputzmontage
o. glw.
Menge: 1,000 Stk
